# Enrajolat de rajoles ceràmiques "BUTECH", col·locades amb adhesiu

- Propietat de l'arxiu: CYPE Ingenieros S.A.
- Format: FIEBDC-3/2016
- Programa: Generador de preus de la construcció. CYPE Ingenieros, S.A.
- Data: 20/12/2022
- Divisa: EUR
- Costos indirectes: 3 %
- IVA: 21 %

## R Revestiments i extradossats

### RS Paviments

#### RSG De rajoles ceràmiques

**RSG140** m² Enrajolat de rajoles ceràmiques "BUTECH", col·locades amb adhesiu.
Preu: 0
Subministrament i execució de paviment mitjançant el mètode de col·locació en capa fina, de plaques de gres porcellànic de gran format STON-KER de "BUTECH", "PORCELANOSA GRUPO", sèrie Durango, acabat Arena, de 37,3x37,3x1 cm, per ús interior, resistència al lliscament 15
